# AC NATO Flugplatz BBN NOER
Angebotsaufforderung (GAEB DA XML 3.3, DA83)
Projekt: AC NATO
Währung: EUR
Auftraggeber: Bau- und Liegenschaftsbetrieb, NL Bundesbau, Mercedesstr.12, 40470 Düsseldorf
Erstellt mit: FUTURA, FUTURA Version 9.1.03.77, 19.03.2026

## Zusätzlicher Text
Allgemeine Vorbemerkungen (mit Ü2)

Lage der Baustellen und Zufahrtsmöglichkeiten:

Die Baustelle liegt auf dem Gelände des NATO-Flugplatzes in Nörvenich.
Dieser liegt südwestlich von Köln zwischen Düren und Erftstadt und ist
über die B 477 von den Orten Blatzheim oder Nörvenich zu erreichen.

Zutrittsregelungen für den NATO-Flugplatz Nörvenich (Sicherheitsbereich):

Die Ausführung der Arbeiten unterliegt der Geheimhaltung.
Mit der Beauftragung ist, für das zum Einsatz kommende Personal (Hauptauftragnehmer und eventuelle Nachunternehmer)
die erweiterte Sicherheitsprüfung "Ü2" (Sabotageschutz)
nach § 9 Sicherheitsüberprüfungsgesetz (SÜG) einzuleiten.

Hierfür sind dem BLB NRW Aachen, Projektbüro Nörvenich die Firmenzutrittslisten über das zum Einsatz kommende Personal unverzüglich, jedoch spätestens 7 Kalendertage, nach Auftragserteilung vorzulegen.
Die Weiterleitung der Unterlagen, im Sinne der erweiterten Sicherheitsprüfung "Ü2" nach § 9 Sicherheitsüberprüfungsgesetz (SÜG) an die entsprechenden Stellen ist dem BLB NRW Aachen spätestens 14 Kalendertage nach Auftragserteilung nachzuweisen.

Die Firmenzutrittslisten werden vom BLB NRW Aachen an das TaktLwG 31
„Boelcke“ und an das BwDLZ Aachen zur Prüfung weitergeleitet.

Alle Arbeitskräfte müssen einen gültigen Personalausweis oder Reisepass
mit sich führen. Dieser wird im Passwechselverfahren gegen einen
Sonderausweis getauscht.

Der Fliegerhorst kann nur mit einem Sonderausweis der Truppe betreten
werden.

Die Richtlinien / Belehrung für das Betreten der Kasernenanlage des
TaktLwG 31 „Boelcke“ bei der Durchführung von Bau- und
Instandsetzungsarbeiten bzw. Anlieferungen sind zwingend zu beachten.

Gemäß den Vorgaben des taktischen Luftwaffengeschwaders 31 „Boelcke“
(TaktLwG. 31 „B“) muss für alle zu Einsatz kommende Personen, ohne gültige Ü2-Sicherheitsüberprüfung eine Begleitung in den Sicherheitsbereich durch TaktLwG. 31 „B“ sichergestellt werden. Daher sind alle Zutritte beim Kasernenkommandanten mindestens 5 Werktage im Voraus anzukündigen.

Der im Zusammenhang mit den Zutrittsregelungen entstehende Aufwand und
die damit verbundenen Kosten sind auf die Leistungspositionen umzulegen
und werden nicht gesondert vergütet.

Zutrittsregelungen für Zulieferfirmen des Auftragnehmers:

Für Personal der Zulieferfirmen gelten die vorgenannten Regelungen im vollen Umfang. Zulieferfirmen sind grundsätzlich vom AN zur Begleitung beim Kasernenkommandanten anzumelden, falls keine gültige Sicherheitsüberprüfung des Zulieferers vorliegt. Der Aufwand und die Kosten sind in die Einheitspreise einzurechnen und werden nicht gesondert vergütet.
Das Personal des Zulieferers muß über folgende Informationen verfügen:
- Name des Auftraggebers
- Ansprechpartner des Auftraggebers und dessen telefonische Erreichbarkeit
- Lieferadresse auf dem NATO-Flugplatz Nörvenich (Gebäude)
- Art der Lieferung

Militärische Vorschriften:

Die militärischen Vorschriften sind von allen vom Auftragnehmer
eingesetzten Arbeitskräften, Lieferanten und sonstigem Personal zu
beachten.

Innerhalb des Kasernengeländes dürfen sich die Beschäftigten nur im
unmittelbaren Baustellenbereich bzw. auf den Zu- und Abfahrtsstraßen
bewegen.

Arbeitnehmer aus Staaten mit besonderen Sicherheitsrisiken (siehe Anlage
Staatenliste) haben keinen Zutritt.

Arbeitskräften, die den Anforderungen der Sicherheitsüberprüfung nicht
genügen, kann das Betreten des militärischen Geländes ohne Angaben von
Gründen verweigert werden. Der Auftragnehmer hat keinen Anspruch auf den
Einsatz von Personen, denen keine Betretungserlaubnis erteilt wird.

Etwaige, nicht rechtzeitig angekündigte Behinderungen durch militärische
Maßnahmen, die eine Arbeitsunterbrechung zur Folge haben, sind
unverzüglich unter Angabe von Gründen und Zeit dem BLB NRW Aachen,
Projektbüro Nörvenich, mitzuteilen.

Für Wochenend- und Feiertagsarbeiten muss der Auftragnehmer die
erforderlichen Genehmigungen der Truppe, des Gewerbeaufsichtsamtes und
der anderen zuständigen Dienststellen einholen.

Sie sind bei der örtlichen Bauleitung bis spätestens

Donnerstag 11.00 Uhr

vor dem zum Arbeiten vorgesehenen Wochenende anzumelden.

Das Aufstellen von Wohnlager oder Wohncontainer ist nicht gestattet!

Innerhalb des Flugplatzes dürfen sich die Beschäftigten nur im
unmittelbaren Baustellenbereich bzw. auf den Zu- und Abfahrtsstraßen
bewegen. Geschwindigkeitsbeschränkungen im Flugplatzbereich sind
einzuhalten.

Die Baustelle ist täglich aufzuräumen, die Zufahrtsstraßen sind bei
Verschmutzung unverzüglich zu säubern. Bauabfälle und Verpackungsmaterial im Außenbereich sind grundsätzlich/unverzüglich zu beseitigen.
Umherfliegendes Material stellt grundsätzlich eine Gefährdung für Luftfahrzeuge dar und ist strickt zu vermeiden.

Hinweisschilder sind zu beachten!

Liste der Staaten mit besonderen Sicherheitsrisiken:

Anlage
zum RdSchr/RdErl des BMI vom 08.06.2022
- ÖS II 5 - 54001/10#3 -

Staatenliste1

im Sinne von § 13 Absatz 1 Nummer 17 SÜG2

1. Afghanistan (Islamische Republik Afghanistan)
2. Algerien (Demokratische Volksrepublik Algerien)
3. Armenien (Republik Armenien)
4. Aserbaidschan (Republik Aserbaidschan)
5. Belarus (Republik Belarus)
6. China (Volksrepublik China),
  ab 01.07.1997 einschließlich Sonderverwaltungsregion (SVR) Hongkong,
  ab 20.12.1999 einschließlich Sonderverwaltungsregion (SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).

____________________________________________________________________________
1 Festgelegt durch das Bundesministerium des Innern und für Heimat. Die Schreibweise der Staatennamen richtet sich nach dem vom Auswärtigen Amt herausgegebenen "Verzeichnis der Staatennamen für den amtlichen Gebrauch in der Bundesrepublik Deutschland" in der jeweils geltenden Fassung, die im Gemeinsamen Ministerialblatt bekanntgegeben wird.
2 Anlage zur "Anleitung zum Ausfüllen der Sicherheitserklärung".

## 0004 A2 Schadstoffsanierung

*Hinweis: Hinweistext*
Das nachfolgende Leistungsverzeichnis beschreibt die
Schadstoffsanierungsarbeiten in Geb A2 auf dem
NATO-Flugplatz in Nörvenich.

Die kleinste Transportöffnung ist ca. 1130/2760 mm
(s. Planung).

Kurzbeschreibung der Baumaßnahme:

Im hier vorliegenden Objekt ist die Instandsetzung der
Sanitäranlagen geplant. In diesem Zusammenhang erfolgt
die Kernsanierung der WC Anlagen, Lager, Küche und
Büros. Vor dem Neuaufbau ist laut Schadstoffgutachten
die bauseitig vorh. KMF-haltige Beschichtung an den
Wänden, sowie die PAK-haltige Beschichtung an
Rohrleitungen zu entfernen. Weiter sind im Breich der
Wände asbesthaltigen Putze zu entfernen.

Die Arbeiten sollen im Schwarzbereich mit gerichtetem
Luftwechsel realisiert werden. Hierdurch kann
sichergestellt werden, dass angrenzende, durch die
Bundeswehr genutzte Bereiche, nicht kontaminiert
werden.

Mit der Beauftragung ist für das zum Einsatz kommende
Personal (Hauptauftragnehmer und eventuelle
Nachunternehmer) eine Sicherheitsprüfung "Ü2"
(Sabotageschutz) einzuleiten.

Anmeldung der Arbeiten:
Der Auftragnehmer erhält durch den Bau- und
Liegenschaftsbetrieb NRW Aachen, nach vorheriger
Anmeldung des Ausführungszeitraums bei der Bauleitung,
ein Begleitschreiben zur Personenanmeldung.
Dieses vom BLB NRW vorausgefüllte Begleitschreiben wird
zusammen mit einer beigefügten Firmenanmeldeliste an
den AN geschickt.
Der AN füllt die Firmenanmeldeliste gem. dem
Begleitschreiben vollständig aus und sendet alle
aufgelisteten Unterlagen an die im Begleitschreiben
aufgeführten E-Mailadressen mit mind. 5 Tagen Vorlauf.
Bei einer unvollständigen Anmeldung oder bei einer
nicht Einhaltung der Vorlaufszeit kann der Zutritt zu
dem Flugplatz durch die Wache verwehrt werden.
Daraus resultierende Ausfall- /Stillstandzeiten können
durch den AN nicht geltend gemacht werden.
Arbeitszeiten:
Die Arbeiten sind innerhalb der Dienstzeiten des
Nutzers durchzuführen.
Das Zeitfenster für die Durchführung der Arbeiten ist
wochentags montags bis donnerstags 06:00 Uhr bis 16:00
Uhr, sowie freitags von 06:00 Uhr bis 12:00 Uhr.
Die Zeiten sind so zu verstehen, dass zur angegebenen
Zeit das Gelände verlassen sein muss.
Zutrittsregelung für den NATO-Flugplatz Hardt
Nörvenich:
Die Baustelle befindet sich im militärischen Bereich
der Bundeswehr, NATO-Flugplatz, 52388 Nörvenich.
Alle Arbeitskräfte müssen einen gültigen
Personalausweis oder Reisepass mit sich führen. Dieser
wird im Passwechselverfahren an der Wache gegen einen
Sonderausweis getauscht.
Der im Zusammenhang mit den Zutrittsregelungen
entstehende Aufwand und die damit verbundenen Kosten
sind auf die Leistungspositionen umzulegen und werden
nicht gesondert vergütet.
Zutrittsregelung für Zulieferfirmen des Auftragnehmers:
Für Personal der Zulieferfirmen gelten die vorgenannten
Regelungen.
Zulieferfirmen sind grundsätzlich vom AN an der
Hauptwache abzuholen, zur Baustelle zu begleiten und
nach Abschluss der Tätigkeit wieder zur Hauptwache
zurückzubegleiten.
Der Aufwand und die Kosten sind in die Einheitspreise
einzurechnen und werden nicht gesondert vergütet.
Militärische Vorschriften:
Arbeitnehmer aus Staaten mit besonderen
Sicherheitsrisiken (siehe Anlage Staatenliste) haben
keinen Zutritt zum Gelände.
Arbeitskräften, die den Anforderungen der
Sicherheitsüberprüfung nicht genügen, kann das Betreten
des militärischen Geländes ohne Angaben von Gründen
verweigert werden.
Der Auftragnehmer hat keinen Anspruch auf den Einsatz
von Personen, denen keine Betretungserlaubnis erteilt
wird.
Etwaige, nicht rechtzeitig angekündigte Behinderungen
durch militärische Maßnahmen, die eine
Arbeitsunterbrechung zur Folge haben, sind unverzüglich
unter Angabe von Gründen und Zeit dem BLB NRW Aachen
mitzuteilen.
Für Wochenend- und Feiertagsarbeiten muss der
Auftragnehmer die erforderlichen Genehmigungen der
Truppe, des Gewerbeaufsichtsamtes und der anderen
zuständigen Dienststellen einholen.
Sie sind bei der örtlichen Bauleitung und dem BLB NRW
Aachen spätestens 5 Werktage vor dem zum Arbeiten
vorgesehenen Wochenende anzumelden.
Das Aufstellen von Wohnlagern oder Wohncontainern ist
nicht gestattet!
Innerhalb des Flugplatzgeländes dürfen sich die
Beschäftigten nur im unmittelbaren Baustellenbereich
bzw. auf den Zu- und Abfahrtsstraßen bewegen.
Geschwindigkeitsbeschränkungen sind einzuhalten.
Die Baustelle ist täglich aufzuräumen, die
Zufahrtsstraßen sind bei Verschmutzung unverzüglich zu
säubern. Bauabfälle und Verpackungsmaterial im
Außenbereich sind grundsätzlich unverzüglich zu
beseitigen. Hinweisschilder sind zu beachten!
Liste der Staaten mit besonderen Sicherheitsrisiken
(Stand 08.06.2022):
1. Afghanistan (Islamische Republik Afghanistan)
2. Algerien (Demokratische Volksrepublik Algerien)
3. Armenien (Republik Armenien)
4. Aserbaidschan (Republik Aserbaidschan)
5. Belarus (Republik Belarus)
6. China (Volksrepublik China),
ab 01.07.1997 einschließlich Sonderverwaltungsregion
(SVR) Hongkong,
ab 20.12.1999 einschließlich Sonderverwaltungsregion
(SVR) Macau
7. Georgien
8. Irak (Republik Irak)
9. Iran (Islamische Republik Iran)
10. Kasachstan (Republik Kasachstan)
11. Kirgisistan (Kirgisische Republik)
12. Korea (Demokratische Volksrepublik Korea)
13. Kuba (Republik Kuba)
14. Laos (Demokratische Volksrepublik Laos)
15. Libanon (Libanesische Republik)
16. Libyen (Staat Libyen)
17. Moldau (Republik Moldau)
18. Pakistan (Islamische Republik Pakistan)
19. Russische Föderation
20. Sudan (Republik Sudan)
21. Syrien (Arabische Republik Syrien)
22. Tadschikistan (Republik Tadschikistan)
23. Turkmenistan
24. Ukraine
25. Usbekistan (Republik Usbekistan)
26. Vietnam (Sozialistische Republik Vietnam).
Zugänglichkeit der Baustelle / Beauftragung / Verfahren
und Schweißerlaubnisschein:
Die Zufahrt (im gesicherten Bereich) von der Hauptwache
bis zur Baustellenzufahrt beträgt maximal 4000 Meter.
Lage und Abmessung der Auszäunung sowie des Bauwerks
sind den beiliegenden Planungsunterlagen zu entnehmen.
Der AN hat weiter nach Auftragserteilung
erforderlichenfalls über den AG einen
Schweißerlaubnisschein, nach § 30 BGV D1 einzuholen.
Weiter sind feuergefährliche Arbeiten mindestens zwei
Tage vor Ausführung bei der Bauleitung und dem AG
schriftlich anzuzeigen.
Behinderungen jeglicher Art sind der Bauleitung und dem
Auftraggeber sofort schriftlich anzuzeigen.
Besondere Vorbemerkungen allgemein:
Aufgrund der räumlichen Gegebenheiten in der Maßnahme
ist eine Besichtigung vor Angebotsabgabe des Bieters,
aus Sicht des AG absolut notwendig und ausdrücklich
erwünscht.
Der Bieter kann vor Angebotsabgabe, nach vorheriger
Absprache mit dem BLB NRW Aachen, einen Termin zur
Besichtigung vor Ort ausmachen.
Die bautechnischen und örtlichen Gegebenheiten
insbesondere die Wartezeiten und Mehraufwendungen für
Ein- und Ausfahrten, sowie die An- und Abfahrtskosten
sind bei der Kalkulation zu beachten und soweit nicht
in besonderen Leistungspositionen erfasst in die
Einheitspreise mit einzukalkulieren.
Das Reinigen des Arbeitsbereiches durch trockenes
Kehren oder Abblasen von Staubablagerungen mit
Druckluft ist grundsätzlich nicht zulässig.
Reinigungsarbeiten sind so durchzuführen, dass die
Freisetzung und Aufwirbelung von Staub so gering wie
möglich ist, z. B. mit Feucht- oder Nassverfahren nach
dem Stand der Technik oder saugend unter Verwendung
geeigneter Staubsauger oder Entstauber.
Das Zwischenlagern von Abbruchgütern, Material und
Geräten im Sanierungsbereich ist nicht oder nur in
besonderen Fällen nach Absprache mit der Bauleitung und
dem AG zulässig.
Eventuelle Beschädigungen sind sofort zu melden und
ordnungsgemäß zu beseitigen.
Wasser und Strom werden dem AN kostenfrei zur Verfügung
gestellt.
Für die Herstellung der Anschlussmöglichkeiten auf der
Baustelle ist der Auftragnehmer selbst verantwortlich.
Der Bieter verpflichtet sich:
a) Ein Bautagebuch mit täglichen Eintragungen aller
Bautätigkeiten inkl. Aufmaße, aller wichtigen
Vorkommnisse und Ereignisse, insbesondere der
zusätzlichen zum Vertrag angeordneten Leistungen und
Stundenlohnarbeiten zu führen. Das Bautagebuch ist
wöchentlich an die Bauleitung zu übergeben.
b) Eine Woche nach Beauftragung einen
Steuerungsterminplan mit Personalstärke für den
geschuldeten Leistungsumfang und die geschuldeten
Ausführungsfrist vorzulegen. Dem Steuerungsterminplan
sind die ermittelten Projektstundenberechnungen anhand
der Mengengerüste des LVs mit Arbeitszeitwerten je
Position beizulegen, sowie eine Aufstellung des
geplanten Wochenumsatzes in Euro über den Zeitraum der
Ausführungsfristen.
c) Jeweils eine Woche vor Ausführung der Bauleitung
einen wochenbezogenen Steuerungsterminplan inkl.
Leistung, Menge und Personalstärke vorzulegen.
d) Auf Verlangen der Bauleitung zum Erreichen der
Wochenleistungen und zur Beschleunigung der
Baumaßnahme die Personalstärke zu erhöhen.
b) Sämtliche aufgemessene Maße, örtlich oder aus
Plänen, sind in die Aufmaßpläne zu setzen. Bei später
nicht sichtbaren Maßen sind Maßskizzen anzufertigen.
Fehlende Maße in Aufmaßzeichnungen werden bei der
Prüfung nicht berücksichtigt. Die Aufmaße sind
wöchentlich an die Bauleitung zu übergeben.
Die DGUV Vorschrift 3 "Elektrische Anlagen und
Betriebsmittel", sowie die BGI 608 "Auswahl und Betrieb
elektrischer Anlagen und Betriebsmittel auf der
Baustelle" und die BGI 600 "Auswahl und Betrieb
ortsveränderlicher elektrischer Betriebsmittel nach
Einsatzbereichen" ist anzuwenden.
Die Kosten hierzu trägt der AN.
Die Teilnahme an den durch die Bauleitung festgesetzten
Besprechungen ist verbindlich.
Alle Arbeiten müssen von einem fachlich geeigneten
deutschsprachigem Vorgesetzten geleitet werden. Während
der Arbeiten muss diese Person ständig auf der
Baustelle anwesend sein oder einen geeigneten Vertreter
der Bauleitung schriftlich benennen.
Abschließbare Lagerflächen:
Abschließbare Räume stehen im Gebäude nicht zur
Verfügung. Hierfür hat der Auftragnehmer selber zu
sorgen und dies in den Einheitspreisen zu
berücksichtigen.
Gesundheitsschutz auf Baustellen:
Die Hinweise des Koordinators zu erforderlichen
Sicherheits- und Gesundheitsschutzmaßnahmen sind zu
berücksichtigen.
Vom Auftragnehmer ist eine für den Arbeitsschutz in
seinem Bereich Verantwortlicher zu benennen.
Für den Verhinderungsfall muss ein Vertreter für den
Verantwortlichen benannt werden.
Eine Woche nach Beauftragung, jedoch unbedingt 5 Tage
vor Arbeitsaufnahme, sind dem SiGeKo über die
Bauleitung folgende Unterlagen zu übergeben:
- Individuelle Gefährdungsbeurteilung nach
Arbeitsschutzgesetz §5, §6
- Abbruchanweisung gemäß DGUV Vorschrift 38 §20
- Ausgefüllte und durch einen Verantwortlichen
unterschriebene Unternehmererklärung.
- Benennung des verantwortlichen Bauleiters.
- Benennung der Sicherheitsfachkraft /
Unternehmermodell mit Nachweis.
- Benennung der Ersthelfer mit Ausbildungsnachweis.
Alle weiteren Angaben sind den beiliegenden
Ausschreibungsunterlagen, Plänen und den Laborproben
mit Gutachten zu entnehmen.

### Titel 01 Schadstoffsanierung Geb. A2

*Hinweis: Hinweistext*
Teile der Leistungen erfolgen in kontaminierten
Bereichen und sind nach DGUV Regel 101-004 und gemäß
TRGS 524 auszuführen.

Im Einzelnen:

Schutzmaßnahmen nach TGRS 524, sowie Rückbauarbeiten
und daraus resultierende Rechtsvorschriften.

Erfolgsmessungen erfolgen zu Lasten des AGs. Eventuell
notwendige Wiederholungsmessungen bei nicht bestandenen
Erfolgsmessungen gehen zu Lasten des AN.
Durch den AN ist gegen gesonderte Vergütung ein
Koordinator nach DGUV Regel 101-004 zu stellen.
Seitens des AG wird ausschließlich ein Koordinator nach
Baustellenverordnung (SiGeKo) gestellt, welcher die
Baustellenordnung, sowie den SiGe-Plan erstellt.

Angrenzende Flächen werden durch die Bundeswehr auch im
Zuge der Sanierung weiter genutzt.

Zum Zeitpunkt der Sanierungsarbeiten ist nach Planung
des AG im Schwarzbereich nur das beauftragte
Sanierungsunternehmen anwesend.

Die Kosten, welche aus den nachfolgenden Regelwerken
durch Haupt- und Nebenleistungen für
Schadstoffsanierungen resultieren, sind, soweit diese
nicht gesondert im LV beschrieben, in die
entsprechenden EPs einzukalkulieren:

- Gefahrstoffverordnung - GefStoffV
- Arbeitsstättenverordnung - ArbStättV
- Arbeitsstätten-Richtlinien
- Gerätesicherheitsgesetz
- TRGS 100 "Auslöseschwelle für gefährliche Stoffe"
- TRGS 102 Technische Richtkonzentrationen für
gefährliche Stoffe"
- TRGS 150 "Unmittelbarer Hautkontakt mit
Gefahrstoffen"
- TRGS 200 "Einstufung und Kennzeichnung von Stoffen,
Zubereitungen und Erzeugnissen"
- TRGS 402 "Ermittlung und Beurteilung der
Konzentrationen gefährlicher Stoffe in der Luft in
Arbeitsbereichen"
- TRGS 403 "Bewertung von Stoffgemischen in der Luft am
Arbeitsplatz"
- TRGS 519 "Asbest -Abbruch-, Sanierungs- oder
Instandhaltungsarbeiten"
-TGRS 521 " Abbruch-, Sanierungs- und
Instandhaltungsarbeiten mit alter Mineralwolle"
-TGRS 524 "Schutzmaßnahmen bei Tätigkeiten in
kontaminierten Bereichen"
-TRGS 551 "Teer und andere Pyrolyseprodukte aus
organischem Material"
- TRGS 555 "Betriebsanweisung und Unterweisung nach §
20 GefStoffV"
- TRGS 900 "Grenzwerte in der Luft am Arbeitsplatz",
MAK- und TRK-Werte
- TRGS 905 "Verzeichnis krebserzeugender,
erbgutverändernder oder fortpflanzungsgefährdender
Stoffe",
- MAK- und BAT-Werte-Liste 1994, Deutsche
Forschungsgemeinschaft (DFG), Senatskommission zur
Prüfung gesundheitsschädlicher Arbeitsstoffe,
Mitteilung 30
- Unfallverhütungsvorschrift "Allgemeine Vorschriften"
(VBG 1) - Unfallverhütungsvorschrift "Bauarbeiten" (VBG
37)
- Unfallverhütungsvorschrift "Arbeitsmedizinische
Vorsorge" (VBG 100)
- Unfallverhütungsvorschrift "Erste Hilfe" (VBG 109)
- Unfallverhütungsvorschrift "Schutzmaßnahmen beim
Umgang mit krebserzeugenden Gefahren" (VBG 113)
- Unfallverhütungsvorschrift "Sicherheitsingenieure und
andere Fachkräfte für Arbeitssicherheit" (VBG 122)
- Unfallverhütungsvorschrift "Betriebsärzte" (VBG 123)
- Unfallverhütungsvorschrift "Sicherheitskennzeichnung
am Arbeitsplatz" (VBG 125)
- Sicherheitsregeln für Anlagen zur Luftreinhaltung am
Arbeitsplatz (ZH 1/140)
- Richtlinien für Arbeiten in kontaminierten Bereichen
(ZH 1/183)
- Augenschutz-Merkblatt (ZH 1/192)
- Regeln für den Einsatz von Schutzkleidung (ZH 1/700)
- Regeln für den Einsatz von Atemschutzgeräten (ZH
1/701)
- Regeln für den Einsatz von Fußschutz (ZH 1/702)
- Regeln für den Einsatz von Schutzhandschuhen (ZH
1/706)
- Regeln für den Einsatz von Hautschutz (ZH 1/708)
- Auswahlkriterien für die spezielle
arbeitsmedizinische Vorsorge nach den
Berufsgenossenschaftlichen Grundsätzen für
arbeitsmedizinische Vorsorgeuntersuchungen (ZH 1/600.0)
- Abfallgesetz (AbfG)
- Verordnung zur Bestimmung von Abfällen nach § 2 Abs.
2 des Abfallgesetzes (Abfallbestimmungs-Verordnung -
AbfBestV)
- Verordnung zur Bestimmung von Reststoffen nach § 2
Abs. 2 des Abfallgesetzes
(Reststoffbestimmungs-Verordnung - RestBestV)
- Verordnung über das Einsammeln und Befördern, sowie
über die Überwachung von Abfällen und Reststoffen
(Abfall- und Reststoffüberwachungs-Verordnung -
AbfRestÜberwV)
- Verordnung über die innerstaatliche und
grenzüberschreitende Beförderung gefährlicher Güter auf
Straßen (Gefahrgutverordnung Straße - GGVS)
- Zweite allgemeine Verwaltungsvorschrift zum
Abfallgesetz (TA Abfall) Teil 1
- Dritte allgemeine Verwaltungsvorschrift zum
Abfallgesetz (TA Siedlungsabfall)
- Merkblätter Nr. 6 Bestimmung von 6 polychlorierten
Biphenylen (PCB) in Böden, Schlämmen, Sedimenten und
Abfällen
- DGUV Regel 101-004
- TRGS 524 Schutzmaßnahmen bei Tätigkeiten in
kontaminierten Bereichen
- BioStoffVo
- ATV "Abbruch- und Rückbauarbeiten"
- DIN 18007 "Abbrucharbeiten"

Sowie die daraus folgenden Vorschriften und Regelwerke.

Auf Verlangen der Vergabestelle sind folgende
Unterlagen einzureichen:

- Nachweis der Eignung des Bieters für Abbruch und
Entsorgung der auszuführenden, gefährlichen
Abfallarten.
- Schriftliche Benennung des Bauleiters, des
Aufsichtsführenden und des Koordinators nach DGUV Regel
101-004 einschließlich Sachkundenachweise
- Referenzliste mit bereits ausgeführten
Schadstoffsanierungen in ähnlichem Umfang, hier PAK,
Asbest und KMF
- Versicherungserklärung mit Angabe der Deckungssumme
für Personen- und Sachschäden

Binnen einer Woche nach Beauftragung hat der AN
folgende Unterlagen vorzulegen:

- Individuelle Gefährdungsbeurteilung mit
Gefährdungsanalyse für jeden Arbeitsablauf.
(Sanierungskonzept/Abbruchkonzept)
- Baustelleneinrichtungsplan
- Schriftliche Abbruchanweisung (DGUV Vorschrift 38
"Bauarbeiten" §20 Abbruchanweisung)
- Betriebliche Arbeits- und Sicherheitspläne
- Detailliertes Ablaufkonzept in Verbindung mit der
Demontageanweisung DGUV Vorschrift 38
- Arbeits- und Sicherheitsplan nach DGUV Regel 101-004
durch einen Koordinator
- Anzeige der Abbrucharbeiten bei der zuständigen
Behörde soweit notwendig
- Bestätigung der Anzeige bei der Bezirksregierung
soweit notwendig
- Bestätigung der Anzeige beim
Unfallversicherungsträger soweit notwendig
- Darstellung des Entsorgungsweges mit Angabe der
vorgesehenen Entsorgungs-/ Verwertungseinrichtung
- Zulassung für die bei der Entsorgung "gefährlicher
Abfälle" einzusetzenden Geräte
- Firmenorganigramm mit Kommunikationswegen des
Schlüsselpersonals und der Personen für
sicherheitsrelevante Belange
- Telefonnummernliste mit Personen für
sicherheitsrelevante Belange
- Eventuell Nachunternehmerlisten
- Nachweis der Sicherheitsunterweisungen
- Betriebsanweisung Gefahrstoffe
- Betriebsanweisung Arbeitsmittel
- Befähigungsnachweis - Personal
- Liste der einzusetzenden Ersthelfer mit Nachweis
- Ggf. Abbruchstatik

Alle weiteren Angaben sind den beiliegenden
Ausschreibungsunterlagen, Plänen und den
Schadsoffgutachten mit Anlagen zu entnehmen.

#### Untertitel 01.01 Baustelleneinrichtung

**01.01.0010 Baustelleneinrichtung und -räumung anteilig**
Einrichten, Vorhalten über den Ausführungszeitraum der
vereinbarten Leistungszeit sowie das Räumen der
Baustelle und Wiederherstellen des Geländes
einschl. Entfernen von Verunreinigungen, mit folgen
den in den Einheitspreis einzurechnenden
Leistungen, soweit sie nicht in nachfolgenden
Einzelpositionen erfasst sind:

- Gefahrstofflager im Zuge der Schadstoffsanierung
- Installation von Baustrom, Bauwasser, Bauabwasser
einschl. Verteilungen, Anschlussleitungen und
Kleinbaustromverteiler. Jeder Arbeitsplatz muss mit
einem maximalen Abstand von 50 m zu
erreichen sein. Medienübergabe KG. Baustromverteiler
sind entsprechend dem notwendigen Versorgungsraster
aufzustellen. Inkl. Unterhaltung und Prüfung.
- Allgemein-, Arbeitsplatz- und ggf.
Sicherheitsbeleuchtung des Baubereiches gemäß der
Technischen Regel für Arbeitsstätten gemäß ASR A3.4
"Beleuchtung und Technischen Regel für Arbeitsstätten
ASR A3.4/3.
- notwendige Baubüros, Tagesunterkünfte, Sanitär-,
Wasch- und Duschmöglichkeiten etc., die für die
Durchführung der Baumaßnahme inkl. Schadstoffsanierung
notwendig sind.
- Beschilderung mit Warn- und Hinweisschildern.
Kennzeichnung und Festlegung des Sammelplatzes.
Insbesondere auch für die Schadstoffsanierung.
- Markieren der Flucht- und Rettungswege auf der
Baustelle mit Piktogrammen nach  ISO 7010 lang
nachleuchtend inkl. Unterhaltung und Anpassung durch
die Bautätigkeit.
- Baustellen Flucht- und Rettungsplan A3 inkl.
Anpassung durch die Bautätigkeit.
- Schwarzes Brett für Baustellenaushänge mind 2 m²
- Einfriedung der BE-Flächen mit Bauzaun soweit
erforderlich

Die Bauwerksabmessungen und daraus resultierenden
Baustelleneinrichtungen sind den beiliegenden
Planunterlagen zu entnehmen.

Die Anzahl der Tagesunterkünfte und Sanitäreinrichtungen ist auf die geplante Personalstärke nach
ASR 4.1 "Sanitärräume" für die einzelnen Tätigkeiten
auszulegen.

In den EP einzukalkulieren sind weiter alle eventuell
notwendigen Dekontaminationskosten welche aus
Schadstoffsanierungen resultieren.

Vorhaltedauer:
Für den Zeitraum der Ausführung je BA ohne
Gebrauchsüberlassung für Fremdgewerke.

Verbrauchskosten werden durch den AG getragen.
Menge: 1,000 h
Kostengruppe DIN 276 2018-12: 300000000

#### Untertitel 01.02 Schadstoffsanierung TRGS

**01.02.0010 Gestellung eines Koordinators nach DGUV Regel 101-004**
Seitens des AG wird ausschließlich ein Koordinator nach
Baustellenverordnung (SiGeKo) gestellt, welcher die
Baustellenordnung sowie den SiGe-Plan erstellt.

geforderte Leistungen :
Koordination bei der Arbeit in kontaminierten Bereichen
nach DGUV Regel 101-004 ehemals BGR 128 inkl.
notwendigen Unterlagen anzeigen und Gebühren zur
Durchführung der Sanierungsmaßnahmen nach TRGS 519,
TRGS 521, TRGS 524, 551, DGUV Regel 101-004 usw.

Beteiligte :
- Auftragnehmer sowie eventuelle Nachunternehmer und
Nutzer im Gebäude.

Vorahltedauer: für die Dauer der Schdstoffsanierung
Menge: 1,000 Stk
Kostengruppe DIN 276 2018-12: 300000000

**01.02.0020 Unterdruckgerät mit Schwebstofffilter H13**
Unterdruckgerät mit Schwebstofffilter einschl. Vor- und
Zwischenfilter, für einen Unterdruck von mind. 20 Pa,
Schwebstoffilter H13, Größe des Abschottungsraumes ca.
350 cbm umbauter Raum, mind. 10-facher
Luftwechsel/Stunde, installieren, unterhalten,
überwachen, reinigen und demontieren, einschl.
Entsorgung der Filter und anderer anlagenspezifischer
Abfallstoffe.

Der Abschottungsraum von bis ca. 350 cbm ergibt sich
aus: Grundrissprojektionsfläche des Sanierungsraumes x
Raumhöhe inkl. Deckenhohlraum.

Vorhaltedauer : Für den Zeitraum der Ausführung ohne
Gebrauchsüberlassung für Fremdgewerke

Verbrauchskosten werden durch den AG getragen.

Sanierungsmaßnahme nach TRGS 519, 521, 524, 551, DGUV
Regel 101-004.

Aufstellort : Außenbereich auf unebenen Pflanzstreifen
inkl. Untergrundvorbereitung und Rückbau
Menge: 1,000 Stk
Kostengruppe DIN 276 2018-12: 300000000

**01.02.0030 Personendekontaminationseinheit 4-Kammernschleuse**
Personendekontaminationseinheit als Vierkammernschleuse
für Arbeiten nach TRGS 519, 521, 524, 551, DGUV Regel
101-004 usw. Aufstellung im Außenbereich, bewittert,
Untergrundfläche unbefestigt, Gefälle ca. 10%,
eventuell mit Unterbauung mit folgendem
Funktionsprinzip :

Kammer 1 Umkleide,
Kammer 2 Dusche,
Kammer 3 Umkleide, Unterdruck mit Unterdruckmessung,
Kammer 4 Vorraum zum Absaugen der Schutzkleidung,

Arbeitsbereich mit Unterdruck und Fußbad,

aufbauen, unterhalten, reinigen und abbauen.

Vorhaltedauer : Für den Zeitraum der Ausführung ohne
Gebrauchsüberlassung für Fremdgewerke.

Aufstellort: Außenbereich auf unebenen Pflanzstreifen
inkl. Untergrundvorbereitung und Rückbau.
Menge: 1,000 Stk
Kostengruppe DIN 276 2018-12: 300000000

**01.02.0040 Materialdekontaminationseinheit 2-Kammernschleuse**
wie vor, jedoch

als Materialschleuse. Abmessung
passend zu den zu transportierenden
Abbruchgütern.
Menge: 1,000 Stk
Kostengruppe DIN 276 2018-12: 300000000

**01.02.0050 Langfeldleuchte ausbauen u. ents. 1x58**
Ausbau, trennen und Entsorgung der bauseitig vorh.
Aufbauleuchte als Langfeldleuchte an der Massivdecke /
-Wand, 2 x 58 Watt im Metall- oder Kunststoffgehäuse
mit Kunststoffwanne. Freischaltung bauseitig.

Abmessungen Leuchten Körper :
Länge ca. 1,60 m; Breite ca. 0,30 m; Höhe ca. 0,15 m

Ausbauen, laden, abfahren und sortenrein nach AVV
entsorgen.

Raumhöhe : ca. 3,10 m
Ausbauort : Räume im EG

In den EP sind alle erforderlichen Höhen und
Quertransporte einzukalkuliere sowie die sortenreine
Entsorgung nach AVV.
Menge: 14,000 Stk
Kostengruppe DIN 276 2018-12: 300000000

**01.02.0060 Türblatt bis rd. 1010/2135 mm demontieren**
Türblatt mit Waben, Röhren, Vollspanplattenkern,
Massivholz oder Stahl beschichtet, foliert oder mit
Schichtstoffoberfläche teilweise deckend beschichtet
inkl. Drücker, Bänder und teilweise Lichtausschnitt
demontieren und sortenreine nach AVV entsorgen.

Rohbauöffnung : bis rd. 1010/2135 mm

Ausbauort : Räume im EG

Bei der Demontage von Türelementen im Bereich von
Flucht- und Rettungswegen ist deren Nutzbarkeit
permanent zu gewährleisten. Die Ausführung ist mit der
Bauleitung abzustimmen.
Menge: 7,000 Stk
Kostengruppe DIN 276 2018-12: 300000000

**01.02.0070 Zarge bis rd. 1010/2135 mm demontieren**
Eck- oder Umfassungszarge aus Stahl mehrfach deckend
beschichtet ohne Oberlicht inkl. aller
Befestigungsmittel und Vermörtelungen demontieren.

Rohbauöffnung : bis rd. 1010/2135 mm

Die Schutzvorschriften für Asbest, der BG-BAU,
insbesondere die TRGS 519, DGUV Regel 101-004 sind ein
zuhalten. Der Wandputz ist asbestbelastet.

Reinigen der mit dem Bauteil in Berührung gekommenen
Oberflächen gemäß Vorschriften der TRGS 519 in
gesonderter Pos.

Ausbauort : Räume im EG

Außerdem einzukalkulieren ist der Rückbau unter
Beachtung der TRGS 519, sowie die sortenreine
Entsorgung nach AVV.

Bei der Demontage von Türelementen im Bereich von
Flucht- und Rettungswegen ist deren Nutzbarkeit
permanent zu gewährleisten. Die Ausführung ist mit der
Bauleitung abzustimmen.
Menge: 7,000 Stk
Kostengruppe DIN 276 2018-12: 300000000

**01.02.0080 Putz Wand, Asbestbelastet, ausbauen u. entsorgen**
Ausbau- und Entsorgung des mit Asbest belasteten
Innenwandputzes inkl. Haftbrücken auf vorh. Mauerwerk
aus Ziegel oder Stahlbeton.

Die Schutzvorschriften für Asbestfasern, der BG-BAU und
insbesondere die TRGS 519, DGUV Regel 101-004 und ff.
sind einzuhalten.

Putzststärke : ca. 35 mm
Mehrstärke: als Zulage in getrennter Pos.
Unterkonstruktion : Mauerwerk oder Stahlbeton
Material : Gips-, Kalk-, oder Kalkzementputze inkl.
kunstoffmodifizierte oder mineralische Spachtelmassen
und Putzbewehrung, sowie Anstrichen mehrfach deckend
inkl. Ölanstrich in Teilbereichen teilweise PCB haltig.
Dämmungen : keine

Ausbauen, laden, abfahren und sortenrein nach AVV
entsorgen.

Reinigen der mit dem Bauteil in Berührung gekommenen
Oberflächen gemäß Vorschriften der TRGS 519 und ff. in
gesonderter Pos.

Raumhöhe bis UK Decke : bis ca. 3,10 m
Ausbauort : Räume im EG

In den EP sind alle erforderlichen Höhen und
Quertransporte einzukalkulieren.

Ausserdem einzukalkulieren ist der Rückbau  unter
Beachtung der TRGS 519 und ff. sowie die
Mehraufwendungen bei der Entsorgung der asbest
belasteten Abbruchgüter nach europäischen
Abfallverzeichnis AVV.

Zum Ausbau der Wandputzlächen ist ein emissionsarmes
Verfahren (BT-Verfahren) auzuführen. Anschlüsse

Nach Möglichkeit ist ein emissionsarmes Verfahren nach
Wahl des AN einzusetzen. Sollte Stemmen kalkuliert
sein, ist eine gesonderte Absaugung UHG mitzuführen.
Menge: 390,000 m²
Kostengruppe DIN 276 2018-12: 300000000

**01.02.0090 Zulage Laibungen Putz, asbestbelastet**
wie vorbeschrieben, jedoch an Fenster- und
Türlaibungen, ausbauen u. entsorgen
Laibungstiefe: 30cm

Ausbauort: Räume im EG
Menge: 70,000 m
Kostengruppe DIN 276 2018-12: 300000000

**01.02.0100 Wandfliesen, asbestbelastet, ausbauen**
Fliesenwandbelag mit keramischen Fliesen, inkl.
Dickbettmörtel, abbrechen/ausbauen, verladen und
sortenrein nach AVV entsorgen.

Der Wandputz sowie die Haftbrücke und der Fliesenkleber
sind asbestbelastet.

Die Schutzvorschriften für Asbestfasern, der BG-BAU und
insbesondere die TRGS 519, TRGS 524, DGUV Regel 101-004
(PAK) und ff. sind einzuhalten.

Putzstärke: ca. 35 mm
Fliesenstärke: ca. 15 mm
Unterkonstruktion: Mauerwerk oder Stahlbeton
Dämmungen: keine

Die Schutzvorschriften für Asbest, der BG-BAU,
insbesondere die TRGS 519 sind einzuhalten. Der
Wandputz ist asbestbelastet.

Reinigen der mit dem Bauteil in Berührung gekommenen
Oberflächen gemäß Vorschriften der TRGS 519 in
gesonderter Pos.

Ausbauort : Räume im EG

Außerdem einzukalkulieren ist der Rückbau unter
Beachtung der TRGS 519 sowie die sortenreine Entsorgung
nach AVV.

Bei Stemmarbeiten ist eine gesonderte Absaugung UHG
mitzuführen.
Menge: 70,000 m²
Kostengruppe DIN 276 2018-12: 300000000

**01.02.0110 Zulage Laibungen Wandfließen, asbestbelastet**
wie vorbeschrieben, jedoch an Fenster- und
Türlaibungen, ausbauen u. entsorgen

Ausbauort: Räume im EG
Menge: 8,000 m
Kostengruppe DIN 276 2018-12: 300000000

**01.02.0120 Estrich auf Trennlage ausbauen, Bereich Bodenfliesen**
Estrichbelag mit Oberbodenbelag inkl. Schrenzlage
aufnehmen, Abbruchgut verladen und sortenrein nach AVV
entsorgen.

Bei den Stemmarbeiten am Estrich ist darauf zu achten,
dass der angrenzende Estrich und die darunterliegende
Stahlbetondecke sowie medienführende Leitungen nicht
beschädigt bzw. angestemmt werden. Estrichschnitte in
gesonderter Position. Die Wandputzflächen sind
asbesthaltig. Die Estriche und Schrenzlage sind
PAK-haltig

Bodenaufbau:
- Fliesen oder Naturstein
- Gussasphaltestrich, PAK-haltig
- Schrenzlage, PAK-haltig
- Mineralwolle, belastet
- Abdichtung nach ehm. DIN18195 PAK-haltig
- Betondeckenplatte

Ausbauort : Räume im EG
Estrich : Gussasphalt

Die Schutzvorschriften der BG-BAU, insbesondere die
TRGS 524, TRGS 551 sind einzuhalten.Die
Wandputzflächen sind asbesthaltig. Die Estriche und
Schrenzlage sind PAK-haltig

Reinigen der mit dem Bauteil in Berührung gekommenen
Oberflächen gemäß Vorschriften der TRGS 524, 551 in
gesonderter Pos.

Außerdem einzukalkulieren ist der Rückbau unter
Beachtung der TRGS 524, 551 sowie die sortenreine
Entsorgung nach AVV.

Bei Stemmarbeiten ist eine gesonderte Absaugung UHG
mitzuführen.
Menge: 120,000 m²
Kostengruppe DIN 276 2018-12: 300000000

**01.02.0130 Putz Decke, asbestbelastet, ausbauen u. entsorgen**
Ausbau- und Entsorgung des asbestbelasteten Deckenputz
inkl. Haftbrücken auf vorh. Stahlbeton.

Die Schutzvorschriften für Asbestfasern, der BG-BAU und
insbesondere die TRGS 519, DGUV Regel 101-004 (PCB) und
ff. sind einzuhalten.

Putzststärke : ca. 35 mm
Unterkonstruktion : Stahlbeton
Material : Gips-, Kalk-, oder Kalkzementputze inkl.
kunstoffmodifizierte oder mineralische Spachtelmassen
und Putzbewehrung sowie Anstrichen mehrfach deckend.

Dämmungen : keine

Ausbauen, laden, abfahren und sortenrein nach AVV
entsorgen.

Reinigen der mit dem Bauteil in Berührung gekommenen
Oberflächen gemäß Vorschriften der TRGS 519 und ff. in
gesonderter Pos.

Raumhöhe bis UK Decke : bis ca. 3,10 m
Ausbauort : Räume im EG

In den EP sind alle erforderlichen Höhen und
Quertransporte einzukalkulieren.

Ausserdem einzukalkulieren ist der Rückbau  unter
Beachtung der TRGS 519 und ff. sowie die
Mehraufwendungen bei der Entsorgung der
asbestbelasteten Abbruchgüter nach europäischen
Abfallverzeichnis AVV.
Menge: 120,000 m²
Kostengruppe DIN 276 2018-12: 300000000

**01.02.0140 Fenster, Aluminium, demontieren und entsorgen, ca. 1405/1600 mm**
Fenster aus Aluminium, pulverbeschichtet oder deckend
beschichtet, mit Isolier- oder Einfachverglasung, in
Öffnung der Außenwand nach Rückbau der abesthaltigen
Putzflächen, mit Anschlag, inkl. aller
Befestigungsmittel, Butylbänder Verleistungen,
Befestigungsmittel usw. demontieren, laden und nach
europäischem Abfallverzeichnis sortenrein entsorgen.
Schrottpreiserlöse sind in den EP einzukalkulieren.

Befestigungsuntergrund : massives Mauerwerk oder
Stahlbeton
Ausbauort : EG
Fenster : einflügelig
Brüstungshöhe : bis 1,00 m
Rohbaumaß :  ca. 1405/1600 mm

Alle erforderlichen Gerüstbauarbeiten, Quer- und
Höhentransporte sind in den EP einzukalkulieren.

Die Schutzvorschriften, der BG-BAU, insbesondere die
TRGS 519, DGUV Regel 101-004 (PCB haltige
Putzanstriche) sind einzuhalten. Der Wandputz ist
asbestbelastet. Die Anschlussfugen sind KMF-haltig.

Reinigen der mit dem Bauteil in Berührung gekommenen
Oberflächen gemäß Vorschriften der TRGS 519 in
gesonderter Pos.

Ausbauort : Räume im EG

Außerdem einzukalkulieren ist der Rückbau unter
Beachtung der TRGS 519, sowie die sortenreine
Entsorgung nach AVV.
Menge: 13,000 Stk
Kostengruppe DIN 276 2018-12: 300000000

**01.02.0150 Hauseingangstür Aluminium, demontieren und entsorgen, ca. 1135/2760 mm**
wie vor jedoch

Rohbaumaß :  ca. 1135/2760 mm
Menge: 1,000 Stk
Kostengruppe DIN 276 2018-12: 300000000

**01.02.0160 Außenfensterbank demontieren u. entsorgen**
Bauseitig vorh. Außenfensterbank aus Aluminium, inkl.
Auflagerwinkel, Eindichtungen, Bordstücke usw. nach
Rückbau der asbesthaltigen Putzflächen demontieren und
sortenrein nach europäischem Abfallverzeichnis
entsorgen. Schrottpreiserlöse sind in den EP
einzukalkulieren.

Ausladung : bis 240 mm
Befestigungsuntergrund : massives Mauerwerk oder
Stahlbeton
Einbauort : EG
Brüstungshöhe : bis ca. 1,00 m
Rohbaumaß :  BxH ca. 1405/1600 mm (Fenster)

Alle erforderlichen Gerüstbauarbeiten, Quer- und
Höhentransporte sind in den EP einzukalkulieren.

Die Schutzvorschriften für Asbest, der BG-BAU,
insbesondere die TRGS 519, 521 sind einzuhalten. Der
Wandputz ist asbestbelastet.

Reinigen der mit dem Bauteil in Berührung gekommenen
Oberflächen gemäß Vorschriften der TRGS 519, 521 in
gesonderter Pos.

Ausbauort : EG

Außerdem einzukalkulieren ist der Rückbau unter
Beachtung der TRGS 519, 521, sowie die sortenreine
Entsorgung nach AVV.
Menge: 10,000 Stk
Kostengruppe DIN 276 2018-12: 300000000

**01.02.0170 Innenfensterbank demontieren u. entsorgen**
Bauseitig vorh. Innenfensterbank, Eindichtungen,
Bordstücke usw. nach Rückbau der asbesthaltigen
Putzflächen demontieren und sortenrein nach
europäischem Abfallverzeichnis entsorgen.
Schrottpreiserlöse sind in den EP einzukalkulieren.

Brüstungshöhe : bis 930 mm
Länge x Dicke: ca. 1450/1600 mm
Ausladung : bis 240 mm
Befestigungsuntergrund : massives Mauerwerk oder
Stahlbeton
Einbauort : EG

Alle erforderlichen Gerüstbauarbeiten, Quer- und
Höhentransporte sind in den EP einzukalkulieren.

Material: Holzwerkstoff

Die Schutzvorschriften für Asbest, der BG-BAU,
insbesondere die TRGS 519, 521, DGUV Regel 101-004 (PCB
haltige Putzanstriche) sind einzuhalten. Der Wandputz
ist asbestbelastet.

Reinigen der mit dem Bauteil in Berührung gekommenen
Oberflächen gemäß Vorschriften der TRGS 519, 521 in
gesonderter Pos.

Ausbauort : WC / DU / Waschraum im EG

Ausserdem einzukalkulieren ist der Rückbau  unter
Beachtung der TRGS 519, TRGS 521 und ff. sowie die
Mehraufwendungen bei der Entsorgung der asbest- und
PCB-belasteten Abbruchgüter nach europäischen
Abfallverzeichnis AVV.
Menge: 7,000 Stk
Kostengruppe DIN 276 2018-12: 300000000

**01.02.0180 Asbestkanäle bis 25/25 cm ausbauen u. entsorgen**
Ausbau und Entsorgung der bauseitig vorh.
asbesthaltigen Lüftungskanäle bis 25/25cm inkl. aller
Muffen, T-Stücke und Befestigungsmittel zur
Be-/Entlüftung der Naßzellen.

Die Schutzvorschriften für Asbest, der BG-BAU und
insbesondere die TRGS 519 und ff. sind einzuhalten.

Ausbauen, laden, abfahren und sortenrein nach AVV
entsorgen.

Reinigen der mit dem Bauteil in Berührung gekommenen
Oberflächen gemäß Vorschriften der TRGS 519 in
gesonderter Pos.

Schachthöhe: ca. 4,00 m (bis UK-Dach)
Ausbauort: Räume im EG

In den EP sind alle erforderlichen Höhen und
Quertransporte einzukalkulieren.

Außerdem einzukalkulieren ist der Rückbau unter
Beachtung der TRGS 519 sowie die sortenreine Entsorgung
nach AVV.
Menge: 10,000 m
Kostengruppe DIN 276 2018-12: 300000000

**01.02.0190 Arbeitsbereiche reinigen TRGS 519**
Wand, Boden, Decke, Türen und Fenster inkl. der techni
schen Einrichtungen in und unter der Abhangdecke, wie
Leitungen, Kabelkanäle, Luftkanäle,
Brandschutzklappen, Rauchmelder, Kabellagen aller Art
etc. für Kontrollmessung zum Nachweis des
Sanierungszieles trocken und feucht reinigen,
Schadstoff Asbest nach TRGS 519, KMF nach TGRS 521.

Oberflächen :
Wand : Mauerwerk, Putz, Anstrich und Rauhfaser
Boden: Estriche, Betonwerkstein, Beton
Decke : Stahlbeton, Anstrich und Rauhfaser

Technische Einrichtungen und Einbauten :
- Türanlagen
- Fensteranlagen
- Heizkörper
Innerhalb und unterhalb der Abhangdecke Einrichtungen
wie  Leitungen, Kabelkanäle, Kabelbühnen,
Luftkanäle, Brandschutzklappen, Rauchmelder, Kabellagen
aller Art, Abhängungen etc.

Raumhöhe : ca. 3,00 m

In den EP einzukalkulieren ist das Entfernen und
sortenreine Entsorgen der Schutzabdeckungen und
Abklebungen.

Die Abrechnung erfolgt je m² Bruttogrundfläche.
Freimessungen durch den AG, Wiederholung der
Freimessung bei Nichtbestehen zu Lasten des AN.
Menge: 135,000 m²
Kostengruppe DIN 276 2018-12: 300000000

**01.02.0200 PVC-Boden abbrechen**
PVC-Boden auf Estrich mit asbesthaltigem Kleber
verklebt abbrechen. Abbruchgut transportieren, verladen
und sortenrein nach AVV entsorgen.

Aufbau: PVC mit Kleber
Untergrund : Estrich
Ausbauort : EG
Menge: 65,000 m²
Kostengruppe DIN 276 2018-12: 300000000

**01.02.0210 Staubschutzwand herstellen, vorhalten, entfernen**
Staubschutzwand inkl. Deckel, freistehend liefern,
aufbauen und während der Durchführung der
Sanierungsmaßnahmen nach TRGS 521, 524 und 519,
unterhalten und nach Abschluss der Baumaßnahme
dekontaminieren und beseitigen.

- In stabiler Trag- und Unterkonstruktion aus Holz,
standsicher auf Filzstreifen zwischen Fussboden und
Decke geklemmt.
- Einseitig mit Holzwerkstoffplatten und PE-Folie
beplankt. Folie überlappend und Stöße staubdicht
verklebt. Anschlüsse an Wände, Decke und Fussboden
staubdicht mit lösungsmittelfreiem Klebeband verklebt.
- Anschlüsse an sonstige Baukonstruktionen sind
zusätzlich staubdicht abzukleben.
-  Rückbau der Staubschutzwände inkl. Reinigung zur
Freimessung
-  Öffnungen zum Anschluss von
Dekontaminationseinheiten

Beplankung Holzplatten : d = mind. 15 mm
Beplankung Folie : PE-Folie
lichte Höhe : bis ca. 3,00 m
Vorhaltedauer : über den Zeitraum der Maßnahme
Menge: 150,000 m²
Kostengruppe DIN 276 2018-12: 300000000

**01.02.0220 Bauteile abkleben Folie**
Bauteile wie Türen und Wände zum Erstellen eines
Schwarzbereiches mit Folie staubdicht nach TRGS 524 für
Arbeiten nach TGRS 519 und 521 abdecken und abkleben.

Bauteil : Türen, Wände
Menge: 50,000 m²
Kostengruppe DIN 276 2018-12: 300000000

**01.02.0230 Boden abdecken mit Aluminiumfolie beschichtetem Karton**
Böden mit Aluminiumfolie beschichtetem Karton gegen
Verschmutzung während der gesamten Sanierungsmaßnahme
vollflächig abdecken, Stöße und Wandanschlüsse
verkleben. Das Unterhalten, Entfernen und Entsorgen
nach AVV nach Abschluss der Arbeiten gehört zum
Leistungsumfang.

Ziel : Schutz von zu erhaltenden Belägen im Zuge
von Sanierungsmaßnahmen nach TGRS 519, 521 524.
Menge: 60,000 m²
Kostengruppe DIN 276 2018-12: 300000000

**01.02.0240 Waschtische u. WC Anlage inkl. Armaturen demontieren/entsorgen**
Bauseitig vorhandene Waschtische, Urinale und WC-Anlage
inkl. Armaturen demontieren, Abbruchgut verladen und
sortenrein nach AAV entsorgen.
Menge: 11,000 Stk
Kostengruppe DIN 276 2018-12: 300000000

**01.02.0250 Brüstungskanäle und Einbauteile demontieren**
Bauseitig vorhandene Brüstungskanäle aus Kunststoff
oder Metall mit Einbauteilen demontieren, Abbruchgut
verladen und sortenrein nach AAV entsorgen.
Menge: 23,000 Stk
Kostengruppe DIN 276 2018-12: 300000000

**01.02.0260 Nichttragende Trennwand 11,5 cm abbrechen**
Bauseitig vorhandene nicht tragende 11,5er Massivwände
abbrechen, Abbruchgut verladen und sortenrein nach AAV
entsorgen.

Mauerwerksart : Bims, Ziegel und KS
Wandstärke : 11,5 cm
Menge: 31,000 m²
Kostengruppe DIN 276 2018-12: 300000000

**01.02.0270 Trennwand 24 cm abbrechen**
wie vorbeschrieben, jedoch als 24er Wand
Menge: 16,000 m²
Kostengruppe DIN 276 2018-12: 300000000

**01.02.0280 Durchbruch Wand 30 cm**
wie vorbeschrieben, jedoch als 30er Wand
Menge: 4,000 m²
Kostengruppe DIN 276 2018-12: 300000000

**01.02.0290 WC-Trennwände abbrechen**
Bauseitig vorhandene WC-Trennwände bestehend aus einer
Trägerplatte inkl. aller Befestigungsmittel, Türen
abbrechen, Abbruchgut verladen und sortenrein nach AAV
entsorgen.

Ausbauort: EG
Menge: 12,000 m²
Kostengruppe DIN 276 2018-12: 300000000

#### Untertitel 01.03 Stundenlohnarbeiten

**01.03.0010 Stundensatz Facharbeiter**
Für Arbeiten die nicht im LV erfasst
sind und auf Anweisung der
Bauleitung, bzw. nach Voranmeldung
zur Ausführung kommen. Die
Vergütung erfolgt gegen Vorlage
eines durch die Bauleitung
anerkannten Nachweises :

Facharbeiter Rückbauarbeiten nach
TRGS 519, TRGS 524, BioStoffVo,
GefStoffV.
Menge: 5,000 h
Kostengruppe DIN 276 2018-12: 300000000

**01.03.0020 Stundensatz Helfer**
Sonst wie vorbeschrieben.

Helfer Rückbauarbeiten nach TRGS
519,TRGS 524, BioStoffVo,
GefStoffV.
Menge: 5,000 h
Kostengruppe DIN 276 2018-12: 300000000
